# Schimmelsanierung mit Schimmelsanierputz
Leistungsbeschreibung (GAEB 90, DA81)
Währung: EUR

## Schimmelsanierung mit Schimmelsanierputz
Datum: 05.03.25

### Titel 00001 Vorbemerkungen

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Schimmelbeseitigung

Grundvoraussetzung für eine erfolgreiche Sanierung ist
die Beseitigung der Ursachen, die zu dem Auftreten des
Schimmelpilzwachstums geführt haben. Bauseitige Schäden
sind zu beheben und die Raumnutzer darüber aufzuklären,
wie in Zukunft ein Schimmelpilzwachstum vermieden
werden kann.

Für die Beseitigung eines Schimmelbefalls sind die
gesetzlichen und arbeitsschutzrechtlichen
Vorgaben sowie die allgemein anerkannten Regel der
Technik zu berücksichtigen.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zur Untergrundbeschaffenheit

Der Untergrund muß saugfähig, sauber, tragfähig, frei
von biologischem Bewuchs,Tensiden, Staub- und
Schalmittel-, Öl- und Fettrückständen u.a. trennenden
Substanzen sein.

Baumängel wie Risse, rissige Fugen, fehlerhafte
Anschlüsse, aufsteigende und hygroskopische
Feuchtigkeit müssen vorher beseitigt werden.

Bei Vorhandensein von bauschädlichen Salzen ist eine
quantitative Schadsalzanalyse unerlässlich.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

### Titel 00002 Vor- und Nachbehandlung

**00002.0001 Binden von Schimmelpilzsporen auf belasteten Oberflächen (Sporenbinder)**
*** Bedarfsposition ohne GB
Binden von Schimmelpilzsporen mit losemittel-und
weichmacherfreien Spezialgrundierung.

Produkt: Remmers Sporenbinder
oder glw.

Eigenschaften:
Komplexiert und bindet
Reduziert die Schimmelsporenbelastung in der Raumluft
Lösemittel- und weichmacherfrei
Wasserverdünnbar

Produktkenndaten:
Farbton Milchig weiß
Dichte (20 °C) 1,10 kg/l
Viskosität DIN 4: 12 sec.
pH-Wert < 11,5

Angebotenes Produkt:_____________

Verbrauch:
ca.: 0,1 l/m² Remmers Sporenbinder <2990>
je nach Untergrundbeschaffenheit
Menge: 0,000 m²

**00002.0002 Reduzierung der Sporenbelastung in der Raumluft und auf Oberflächen**
*** Bedarfsposition ohne GB
Abtöten von Schimmelpilzsporen in der Raumluft und
auf Oberflächen mit einem chlorfreien Konzentrat.

Produkt: Remmers Sporenfrei
oder glw.

Eigenschaften:
Keim- und sporenabtötend
Frei von Aktivchlor, organischen Bioziden, Aldehyden
und Ammoniumverbindungen
Verträglich mit allen üblichen Bauuntergründen

Produktkenndaten:
Dichte (20 °C) Ca. 1,05 g/ml
pH-Wert Ca. 3,0

Angebotenes Produkt:_________________

Verbrauch:
Aerosol-Verfahren:
ca. 3 - 5 ml/m■ Raumluft
Flächenanwendung:
ca. 200 ml/m²
Remmers Sporenfrei <1060>
Menge: 0,000 m²

### Titel 00003 Vorarbeiten

**00003.0001 Nicht tragfähigen Altputz entfernen,**
Nicht tragfähigen Altputz durch geeignete Maßnahmen
vollflächig entfernen.

Es ist ein sauberer, saug- und tragfähiger Untergrund
herzustellen.
Menge: 0,000 m²

**00003.0002 Befallenen Altputz entfernen**
*** Bedarfsposition ohne GB
Mit Schimmelpilzen befallenen Altputz
durch geeignete Maßnahmen vollflächig entfernen.

Es ist ein sauberer, saug- und tragfähiger Untergrund
herzustellen.
Menge: 0,000 m²

**00003.0003 Gipsputz entfernen**
*** Bedarfsposition ohne GB
Gipsputz durch geeignete Maßnahmen
vollflächig entfernen.

Es ist ein sauberer, saug- und tragfähiger Untergrund
herzustellen.
Menge: 0,000 m²

**00003.0004 Zurückstemmen der Fensterlaibungen**
*** Bedarfsposition ohne GB
Zurückstemmen der Fensterlaibungen
auf ein gefordertes Einbaumaß von _______cm.
Menge: 0,000 Stk

**00003.0005 Schadhafte Fugen ausräumen**
*** Bedarfsposition ohne GB
Ausräumen der schadhaften Fugen im Mauerwerk.
Es ist ein sauberer, saug- und tragfähiger Untergrund
herzustellen.
Menge: 0,000 m²

**00003.0006 Vorspritzmörtel netzförmig auf saugenden Untergründen (SP Prep)**
Haftbrücke aus mineralischem Vorspritzmörtel
auf den vorbereiteten, saugfähigen Untergrund
(Mauerwerk)
für nachfolgenden Verputz netzförmig
(Deckungsfläche 50-70 % deckend)
mit max. 5 mm Schichtdicke aufbringen.

Produkt: Remmers SP Prep
oder glw.

Eigenschaften:
hoher Sulfatwiderstand
niedrig wirksamer Alkaligehalt (SR/NA)

Produktkenndaten.
Schüttdichte Ca. 1,7 kg/dm■
Wasserdampfdurchlässigkeit  = 15
Wassereindringtiefe Nach 1 h > 5 mm
Brandverhalten Klasse A1
Druckfestigkeit (28 d) CS IV (> 6,0 N/mm²)
Fremdüberwachung GG-Cert + WTA

Angebotenes Produkt:______________

Verbrauch:
ca. 3-4 kg/m² Remmers SP Prep <0400>
Menge: 0,000 m²

**00003.0007 Vorspritzmörtel volldeckend (SP Prep)**
*** Bedarfsposition ohne GB
Haftbrücke aus mineralischem Vorspritzmörtel
auf den vorbereiteten, schwach saugenden Untergrund
für nachfolgenden Verputz volldeckend (100 %)
mit max. 5 mm Schichtdicke aufbringen.

Produkt: Remmers SP Prep
oder glw.

Eigenschaften:
hoher Sulfatwiderstand
niedrig wirksamer Alkaligehalt (SR/NA)

Produktkenndaten.
Schüttdichte Ca. 1,7 kg/dm■
Wasserdampfdurchlässigkeit  = 15
Wassereindringtiefe Nach 1 h > 5 mm
Brandverhalten Klasse A1
Druckfestigkeit (28 d) CS IV (> 6,0 N/mm²)
Fremdüberwachung GG-Cert + WTA

Angebotenes Produkt:______________

Verbrauch:
ca. 4-6 kg/m² Remmers SP Prep <0400>
Menge: 0,000 m²

**00003.0008 Untergrundegalisierung mit Grundputz (SP Levell)**
Egalisierung von Unebenheiten und tiefliegenden Fugen
sowie Herstellen eines ebenen, tragfähigen Untergrundes

mit einem mineralischen, nicht hydrophobierten,
diffusionsoffenen  Kalk-Zement-Putz.
Qualitätsstufe: Q2 für abgezogene Putze

Produkt: Remmers SP Levell
oder glw.

Eigenschaften:
Hohes Salzspeichervermögen
Porosität 51 Vol.%
Hoher Sulfatwiderstand und niedrig wirksamer
Alkaligehalt (SR/NA)
Wasserdampfdiffusionsoffen
Kapillaraktiv

Produktkenndaten:
Porosität > 45 Vol.%
Schüttdichte ca. 1,0 kg/dm■
Kap. Wasseraufnahme w24 > 1,0 kg/m²
Wasserdampfdurchlässigkeit  = 15
Wassereindringtiefe Nach 24 h > 5 mm
Brandverhalten Klasse A1
Druckfestigkeit CS III (3,5 - 7,5 N/mm²)
Fremdüberwachung GG-Cert + WTA

Angebotenes Produkt:______________

Verbrauch:
ca. 9,5 kg/m² bei 10 mm Schichtdicke
Remmers SP Levell <0401>
Menge: 0,000 m²

### Titel 00004 Schimmel-Sanierputz

**00004.0001 Auftragen von Schimmel-Sanierputz (SP Top SLbasic)**
Verputz der vorbereiteten Wandflächen
mit kapillaraktivem
Klimaregulierungsputz/Schimmel-Sanierputz.

Produkt: Remmers SP Top SLbasic
oder glw.

Produktkenndaten:
Schüttdichte Ca. 0,7 kg/dm■
Druckfestigkeitsklasse CS I (i.M. 1,5 N/mm²)
Porosität: > 80 %
Kapillare Wasseraufnahme > 1 kg/m²
Diffusionswiderstandszahl: my < 8
Wärmeleitfähigkeit: <0,15W(mK) für P=50
Größtkorn = 2 mm
Mörtelgruppe (DIN 18550-2) P II

Angebotenes Produkt:______________

Verbrauch:
ca. 5,6 kg/m² je cm Schichtdicke
Remmers SP Top SLbasic <1050>
Menge: 0,000 m²

**00004.0002 Armierungsschicht mit mineralischem Feinspachtel (SL Fill Q3)**
Herstellen einer Armierungs- und Feinputzschicht
aus alkalibeständigem Glasfasergewebe und
systemzugehörigem kapillaraktivem, diffusionsoffenen,
mineralischem Feinspachtel.
Gesamtschichtdicke ca. 5 mm

Einbettung von zusätzlichen Armierungsstreifen (ca. 50
x 30 cm) im Winkel von 45 in die Armierungsmasse an den
Ecken
von Einschnitten in das Innendämm-System, wie z. B.
Fenster, Türen oder einbindende Mauern zur Aufnahme von
Kerbspannungen.

Produkte:
Remmers SL Fill Q3
Remmers Tex 4/100
oder glw.

Produktkenndaten Armierungsgewebe:
 Flächengewicht: 160 g/m²
 Maschenweite: 4 x 4 mm
 Reißfestigkeit: nach ETAG 004 (pro 5 cm)
  Kette 2100 N
  Schuss 2200 N
 Gewebeappretur: alkalibeständig, weichmacherfrei
 und schiebefest

Produktkenndaten Spachtel:
Schüttdichte ca. 1,2 kg/dm■
Druckfestigkeitsklasse CS II (1,5 - 5,0 N/mm²)
Wasserdampfdiffusion  < 10
Kap. Wasseraufnahme w24 > 1,0 kg/m²
Größtkorn 0,5 mm

Angebotene Produkte:
______________
______________

Verbrauch:
ca. 1,2 kg/m²/mm Remmers SL Fill Q3 <2997>
ca. 1,1 m²/m²  Remmers Tex 4/100 <3880>
Menge: 0,000 m²

**00004.0003 Abglätten mit mineralischem Feinspachtel Q4 (SL Fill Q4)**
*** Bedarfsposition ohne GB
Abglätten und Herstellen feiner, geschlossener,
anstrichfähiger
Putzflächen der Oberflächenqualitätsstufe Q4
mit kapillaraktivem, diffusionsoffenen, mineralischem
Feinspachtel.

Produkt:
Remmers SL Fill Q4
oder glw.

Material in gewünschter Schichtdicke auftragen und
bis zum Erreichen der Oberflächenqualitätsstufe Q4
mit geeignetem Werkzeug in mehreren Arbeitsgängen
glätten und nachbehandeln

Produktkenndaten:
Schichtdicke: Ansatzlos bis max. 2 mm
Schüttdichte Ca. 1,1 kg/dm■
Druckfestigkeitsklasse CS II (1,5 - 5,0 N/mm²)
Wasseraufnahmekoeffizient w24 > 1 kg/m²
Wasserdampfdurchlässigkeit  < 14
Größtkorn = 0,1 mm

Angebotenes Produkt:______________

Verbrauch:
ca. 1,1 kg/m²/mm Remmers SL Fill Q4 <0233>
Menge: 0,000 m²

### Titel 00005 Farbbeschichtung

**00005.0001 Innenfarbe auf Silikatbasis (Color SL)**
*** Grundposition ZZ 001.0
Farbbeschichtung der vorbereiteten Wandflächen
mit einer kapillaraktiven, lösemittel- und
weichmacherfreien
Silikatfarbe für Innenräume.

Farbton nach Wahl des AG:____________

Anzahl der Arbeitsgänge:_____

Produkt: Remmers Color SL
oder glw.

Eigenschaften:
Kapillaraktiv
Hoch wasserdampfdurchlässig
Schimmelwidrig durch Alkalität
Lösemittel- und weichmacherfrei
Nassabriebklasse 3 nach DIN EN 13300
Deckvermögen Klasse 2 bei 7 m²/l
Glanzgrad: stumpfmatt

Produktkenndaten:
Dichte (20 °C) 1,48 kg/l
Wasserdampfdurchlässigkeit s < 0,01 m
Maximale Korngröße: fein (<100)

Angebotenes Produkt:______________

Verbrauch:
Ca. 0,15 l/m² je Arbeitsgang Remmers Color SL <0237>
Sonderfarbtöne <0238>
Menge: 0,000 m²

**00005.0002 Kalkfarbe ohne organische Bindemittelanteile (Color CL Historic)**
*** Wahlposition ZZ 001.1
Farbbeschichtung der vorbereiteten Wandflächen
mit einer Kalkfarbe ohne organische Bindemittelanteile

Farbton nach Wahl des AG:____________

Anzahl der Arbeitsgänge:_____

Produkt: Remmers Color CL Historic
oder glw.

Eigenschaften:
Kapillaraktiv
Hoch wasserdampdiffusionsfähig
Hohes Deckvermögen
Frei von organischen Bindemittelzusätzen
Lösemittel- und weichmacherfrei
Frei von Konservierungsmittel
Mineralwasserbasiert
Titandioxidfrei
Allergikerfreundlich
Natürlich antiseptisch
Spannungsarm
Hohes Haftvermögen

Produktkenndaten im Anlieferungszustand:
Bindemittel Dispergiertes Weißkalkhydrat
Dichte (20 °C) 1,54 g/cm■
Viskosität 3500 mPas
pH-Wert > 11

Produktkenndaten im ausreagierten Zustand:
Wasserdampfdurchlässigkeit (DIN 52615): sd < 0,01 m
Wasseraufnahmekoeffizient (DIN 52617):
Untergrundabhängig
Glanzgrad Tuchmatt

Angebotenes Produkt:______________

Verbrauch:
Ca. 0,2 - 0,25 kg/m² je nach Untergrund und Arbeitsgang
Remmers Color CL Historic <6569>
Menge: 0,000 m²
